# Knesebeckstraße 3, 10623 Berlin
Angebotsaufforderung (GAEB DA XML 3.3, DA83)
Projekt: KNESE3
Währung: EUR
Vergabeart: Freihändige Vergabe
Angebotsdatum: 16.12.2025
Abgabeort: Covivio Immobilien GmbH Lietzenburger Str. 90 10719 Berlin F
Ausführungsbeginn: 06.04.2026
Ausführungsende: 25.09.2026
Sicherheit Vertragserfüllung %: 0,00
Sicherheit Gewährleistung %: 0,00
Auftraggeber: Covivio Development GmbH, Lietzenburger Str. 90, 10719 Berlin
Ausführungsort: KNE3 - Umbau Büroflächen, Knesebeckstraße 3, 10623 Berlin
Erstellt mit: 5 260224.1, NOVA AVA, 25.02.2026

## Sehr geehrte(r) Herr Martin Poltersdorf, als Anlage erhalten Sie das Leistungsverzeichnis als Grundlage für die Fortsetzung der Baumaßnahme.

## 4059 Brandmedeanlage
Datum: 16.12.2025

*Hinweis: Beschreibung*
Die Brandmeldeanlage wird unter Berücksichtigung der derzeit gültigen Vorschriften und Normungen DIN VDE 0833 Teil 1 und Teil 2, DIN 14 675, DIN EN 54, der Muster-Leitungsanlagenrichtlinie (MLAR), den Vorgaben aus dem Brandschutzkonzept sowie den Auflagen durch die örtliche Feuerwehr (TAB Feuerwehr Berlin) errichtet.  Im Gebäude wird eine Brandmeldeanlage mit Überwachung der Flucht- und Rettungswege auf die Brandkenngröße Rauch gemäß DIN 14675 Kategorie 3 errichtet. Im UG wird auf eine Überwachung auf Grund fehlender Anforderungen verzichtet. Dort werden lediglich ein Handmelder und 2 Signalgeber installiert.  Es wird eine der EN 54-2 entsprechende, modulare Brandmeldezentrale aufgebaut, die in einem brandlastfreien Raum mit Funktionserhalt F30 untergebracht wird. Das Meldernetz wird in Ringbustechnik ausgeführt. Zentrale und Busleitungen wurden mit einer Reserve von mind. 30% für Erweiterungen ausgelegt. Zur Vermeidung von Falschalarmen werden geeignete technische Maßnahmen (Betriebsart TM) in Form von "intelligenten" Meldern mit zum Abgleich gespeicherten Brandkenngrößenmustern installiert (Komplexe Bewertung von Brandkenngrößen).  Folgende Systeme werden eingesetzt: OT-Melder für die Zwischendeckenüberwachung, O2T-Melder für die Raumüberwachung, O2T/So-Melder für die Raumüberwachung mit Signalisierung, IQ8-Alarm Plus Signalgeber für die Alarmierung nicht überwchter Bereiche.  An Treppenräumen und Ausgängen werden nichtautomatische Handmelder installiert.  Die Alarmierung erfolgt mit Alarmierungssignal entspr. DIN 33404 durch systemeigene Signalgeber. Für die Überwachung des Aufzugsschachtes wird ein Rauchansaugsystem nach DIN EN 54-20 vorgesehen. Die Zentrale wird im UG montiert und aus der BMZ mit Spannung versorgt.  Die Brandmeldeanlage wird auf die Feuerwehr aufgeschaltet. Der Anlaufpunkt für die Feuerwehr mit Feuerwehrschlüsseldepot, Freischaltelement und zugehöriger Blitzleuchte ist an der Haupteingangstür zur Knesebeckstraße einzurichten. Im Erdgeschoss wird ein FIBS mit Feuerwehrbedienfeld, Feuerwehranzeigetableau und Feuerwehrlaufkarten positioniert. Störungsmeldungen werden an das vertraglich zu bindende Serviceunternehmen übertragen.  Da es sich um die Erweiterung einer vorhandenen Anlage handelt ist zwingend das Fabrikat ESSER FlexES vorgeschrieben und anzubieten.

### 1 Erneuerung der Brandmeldeanlage

#### 1.1 Brandmeldezentrale

**1.1.10 Bundle FX18/10 Ringe FlexES Zentrale**
Modularer mikroprozessorgesteuerter Brandmelder-Computer. Geprüft und
zugelassen entsprechend folgenden Richtlinien und Normen:
VDE 0100 - Allgemeine Bestimmungen
VDE 0833 - Gefahrenmeldeanlagen
DIN 14675 - Aufbau von Brandmeldeanlagen
VdS-Richtlinien
EN54 Teil 2,4 und 13
Basisvariante zum Aufbau einer Brandmelderzentrale mit senkrechtem Ausbau
für max. 18 Modulsteckplätze für z.B.
esserbus-Module.
Ausbau inkl. Energieversorgungsmodul,
EV-Anschlußmodul, Gehäuserückwand 2 für
senkrechten Einbau, Steuerungs-Modul,
Gehäuserahmen, Basis-Modulträger.
Softwareunterstützung für max. 10 Ringleitungen esserbus/esserbus-PLus

Leistungsmerkmale
- Kombinierbare Ring-/Stichleitungstechnik mit dezentraler Intelligenz
- Frei konfigurierbare Funktionalität der eingesetzten Module
- Erhöhte Verfügbarkeit durch Notredundanzfunktion der Ringmodule
- Integrale Notredundanz für Überwachungsflächen bis 48.000m²
  oder mehrals 512 Brandmelder
- vernetzbar über Systembus essernet
- Bedienfeld mit 5,7" TFT-Display
- Kapazitive Tastatur zur berührungssensitiven und intuitiven Bedienung
- Programmgesteuertes Nachtdesign mit interaktivem Tastaturmenü
- Schnittstellen: essernet, USB, Ethernet, RS 485, TTY
- Betrieb von ringbusversorgten optischen-, akustischen- und
 Sprachalarmgebern in versch. Alarmierungsber. via esserbus-PLus
- Kaskadierbare Energieversorgung bis 450 Watt gem.EN54-4
- Länge der Ringleitung (esserbus) bis zu 3,5 km
- Betrieb von verschiedenen Eingangs-/ Ausgangs-Buskopplern
- Integrierte Schnittstellen zum Betrieb der erforderlichen Feuerwehrperipherie
z. B. Feuerwehranzeigetableau, Feuerwehrbedienfeld
- Ereignisspeicher mit 10.000 Einträgen
- Betrieb von VdS-anerkannten Funkkomponenten mit komfortabler
 Feldstärkemessung
- Parametrierung, Kalibrierung und Programmierung via USB direkt
- Galvanische Trennung der Analogringe möglich

Technische Daten
Nennspannung 230 V AC
Nennfrequenz 50...60 Hz
Nennstrom 0,8 A (pro Netzteil)
Ausgangsspannung 24 V DC
Ruhestrom: 192 mA (ohne Bedienteil), 348 mA (mit Bedienteil)
Strom f. ext. Verbraucher 3 x 24 VDC/3 A
Gesamt-Ausgangsstrom max. 6A
Akkukapazität 2 x 24 V / 24 Ah
Schutzklasse IP 30
Gehäuse ABS, 10% glasfaserverstärkt,V-0
Farbe grau, ähnlich Pantone 538
Abmessungen (BxHxT) 450x960x185 mm
Menge: 1,000 Stk

**1.1.20 Anzeige- und Bedienteil FlexES 5,7" QVGA**
Bedienteil (Human Machine Interface HMI) mit farbfähigem 5,7" TFT-Display.
Eingebaut in Frontrahmen des Brandmelde-Computer inkl. Gehäuseschloß,
Scharniereinheit und Befestigungsmaterial.

Leistungsmekmale
- Kapazitive Tastatur zur berührungssensitiven und intuitiven Bedienung
- Programmgesteuertes Nachtdesign mit interaktivem Tastaturmenü
- optionaler Anschluss einer Gruppeneinzelanzeige
- optionale Nutzung als abgesetztes Bedienteil
- grafikfähig
- optionale farbliche Darstellung
- Zugangsebenen über Accesscode steuerbar
- optionaler Anschluß eines Protokolldruckers

Technische Daten:
Betriebsspannung 24 V DC
Ruhestrom ca. 156 mA
Umgebungstemperatur -5 øC ... 45 øC
Rel. Luftfeuchte max. 95 % (ohne Betauung)
Farbe schwarz, ähnlich RAL9005
Gewicht ca. 1 kg
Abmessungen B:450 mm H:320 mm T:30 mm
Menge: 1,000 Stk

**1.1.30 Bundle FX18/10 Ringe FlexES Zentrale**
Modularer mikroprozessorgesteuerter Brandmelder-Computer. Geprüft und
zugelassen entsprechend folgenden Richtlinien und Normen:
VDE 0100 - Allgemeine Bestimmungen
VDE 0833 - Gefahrenmeldeanlagen
DIN 14675 - Aufbau von Brandmeldeanlagen
VdS-Richtlinien
EN54 Teil 2,4 und 13
Basisvariante zum Aufbau einer Brandmelderzentrale mit senkrechtem Ausbau
für max. 18 Modulsteckplätze für z.B.
esserbus-Module.
Ausbau inkl. Energieversorgungsmodul,
EV-Anschlußmodul, Gehäuserückwand 2 für
senkrechten Einbau, Steuerungs-Modul,
Gehäuserahmen, Basis-Modulträger.
Softwareunterstützung für max. 10 Ringleitungen esserbus/esserbus-PLus

Leistungsmerkmale
- Kombinierbare Ring-/Stichleitungstechnik mit dezentraler Intelligenz
- Frei konfigurierbare Funktionalität der eingesetzten Module
- Erhöhte Verfügbarkeit durch Notredundanzfunktion der Ringmodule
- Integrale Notredundanz für Überwachungsflächen bis 48.000m²
  oder mehrals 512 Brandmelder
- vernetzbar über Systembus essernet
- Bedienfeld mit 5,7" TFT-Display
- Kapazitive Tastatur zur berührungssensitiven und intuitiven Bedienung
- Programmgesteuertes Nachtdesign mit interaktivem Tastaturmenü
- Schnittstellen: essernet, USB, Ethernet, RS 485, TTY
- Betrieb von ringbusversorgten optischen-, akustischen- und
 Sprachalarmgebern in versch. Alarmierungsber. via esserbus-PLus
- Kaskadierbare Energieversorgung bis 450 Watt gem.EN54-4
- Länge der Ringleitung (esserbus) bis zu 3,5 km
- Betrieb von verschiedenen Eingangs-/ Ausgangs-Buskopplern
- Integrierte Schnittstellen zum Betrieb der erforderlichen Feuerwehrperipherie
z. B. Feuerwehranzeigetableau, Feuerwehrbedienfeld
- Ereignisspeicher mit 10.000 Einträgen
- Betrieb von VdS-anerkannten Funkkomponenten mit komfortabler
 Feldstärkemessung
- Parametrierung, Kalibrierung und Programmierung via USB direkt
- Galvanische Trennung der Analogringe möglich

Technische Daten
Nennspannung 230 V AC
Nennfrequenz 50...60 Hz
Nennstrom 0,8 A (pro Netzteil)
Ausgangsspannung 24 V DC
Ruhestrom: 192 mA (ohne Bedienteil), 348 mA (mit Bedienteil)
Strom f. ext. Verbraucher 3 x 24 VDC/3 A
Gesamt-Ausgangsstrom max. 6A
Akkukapazität 2 x 24 V / 24 Ah
Schutzklasse IP 30
Gehäuse ABS, 10% glasfaserverstärkt,V-0
Farbe grau, ähnlich Pantone 538
Abmessungen (BxHxT) 450x960x185 mm
Menge: 1,000 Stk

**1.1.40 Bundle FX18/10 Ringe FlexES Zentrale**
Modularer mikroprozessorgesteuerter Brandmelder-Computer. Geprüft und
zugelassen entsprechend folgenden Richtlinien und Normen:
VDE 0100 - Allgemeine Bestimmungen
VDE 0833 - Gefahrenmeldeanlagen
DIN 14675 - Aufbau von Brandmeldeanlagen
VdS-Richtlinien
EN54 Teil 2,4 und 13
Basisvariante zum Aufbau einer Brandmelderzentrale mit senkrechtem Ausbau
für max. 18 Modulsteckplätze für z.B.
esserbus-Module.
Ausbau inkl. Energieversorgungsmodul,
EV-Anschlußmodul, Gehäuserückwand 2 für
senkrechten Einbau, Steuerungs-Modul,
Gehäuserahmen, Basis-Modulträger.
Softwareunterstützung für max. 10 Ringleitungen esserbus/esserbus-PLus

Leistungsmerkmale
- Kombinierbare Ring-/Stichleitungstechnik mit dezentraler Intelligenz
- Frei konfigurierbare Funktionalität der eingesetzten Module
- Erhöhte Verfügbarkeit durch Notredundanzfunktion der Ringmodule
- Integrale Notredundanz für Überwachungsflächen bis 48.000m²
  oder mehrals 512 Brandmelder
- vernetzbar über Systembus essernet
- Bedienfeld mit 5,7" TFT-Display
- Kapazitive Tastatur zur berührungssensitiven und intuitiven Bedienung
- Programmgesteuertes Nachtdesign mit interaktivem Tastaturmenü
- Schnittstellen: essernet, USB, Ethernet, RS 485, TTY
- Betrieb von ringbusversorgten optischen-, akustischen- und
 Sprachalarmgebern in versch. Alarmierungsber. via esserbus-PLus
- Kaskadierbare Energieversorgung bis 450 Watt gem.EN54-4
- Länge der Ringleitung (esserbus) bis zu 3,5 km
- Betrieb von verschiedenen Eingangs-/ Ausgangs-Buskopplern
- Integrierte Schnittstellen zum Betrieb der erforderlichen Feuerwehrperipherie
z. B. Feuerwehranzeigetableau, Feuerwehrbedienfeld
- Ereignisspeicher mit 10.000 Einträgen
- Betrieb von VdS-anerkannten Funkkomponenten mit komfortabler
 Feldstärkemessung
- Parametrierung, Kalibrierung und Programmierung via USB direkt
- Galvanische Trennung der Analogringe möglich

Technische Daten
Nennspannung 230 V AC
Nennfrequenz 50...60 Hz
Nennstrom 0,8 A (pro Netzteil)
Ausgangsspannung 24 V DC
Ruhestrom: 192 mA (ohne Bedienteil), 348 mA (mit Bedienteil)
Strom f. ext. Verbraucher 3 x 24 VDC/3 A
Gesamt-Ausgangsstrom max. 6A
Akkukapazität 2 x 24 V / 24 Ah
Schutzklasse IP 30
Gehäuse ABS, 10% glasfaserverstärkt,V-0
Farbe grau, ähnlich Pantone 538
Abmessungen (BxHxT) 450x960x185 mm
Menge: 1,000 Stk

**1.1.50 Akku-Erweiterungsgehäuse für 2 x 12 V/24 Ah**
Komplettes Kunststoffgehäuse zur Aufnahme von
2 Akkumulatoren 12V/24Ah. Inkl. Befestigungsmaterial, ohne
Akkumulatoren.
Menge: 1,000 Stk

**1.1.60 Erweiterungs-Modulträger 1 (EM1) mit 4 freien Steckplätzen**
Modulträger in Kunststoff-Montagewanne für Brandmelder-Computer
zur Aufnahme von bis zu 4 frei wählbaren Modulen mit steckbaren
Anschlussklemmen.

Technische Daten:
Gewicht ca. 175 g
Abmessungen B: 170 mm H: 120 mm T: 25 mm
Menge: 1,000 Stk

**1.1.70 Erweiterungs-Modulträger 2 (EM2) mit 4 freien Steckplätzen**
Modulträger in Kunststoff-Montagewanne für Brandmelder-Computer
zur Aufnahme von bis zu 4 frei wählbaren Modulen mit steckbaren
Anschlussklemmen.

Technische Daten:
Gewicht ca. 175 g
Abmessungen B: 140 mm H: 120 mm T: 25 mm
Menge: 1,000 Stk

**1.1.80 esserbus-Modul (ebM) für System FlexES Control**
1-fach Ringlinien-Modul für max. 127 Busteilnehmer mit
intergrierter Energieversorgung für Prozeßanalogmelder,
Ein-/Ausgangs-Koppler oder optional für busversorgte
Signalgeber.
Funktionserweiterung für busversorgte Alarmierung durch
Softwareupgrade optional möglich.

Leistungsmerkmale
- bis zu 3500 m Ringleitungslänge
- Kombinierbare Ring-/Stichleitungstechnik
- Verknüpfungen sind über Baugruppen u. Netzwerkzentralen
  hinaus möglich
- Verwaltung von Funkkomponenten
- permanente Überwachung aller angeschalteten Melder,
  Koppler und Alarmierungseinrichtungen
- Überwachung der Ringleitungen auf Kurzschluss, Drahtbruch
  und Störung
- Schnelle Reaktivierung der busversorgten Signalgeber nach
 Kurzschluss
- Kunststoffschutzgehäuse mit LED-Betriebsanzeigen zur
  schnellen Indikation des Betriebszustandes
- Integrierte Leitungsisolatoren für beidseitigen Leitungsschutz

Technische Daten:
Betriebsspannung 24 V DC
Ruhestrom ca. 17 mA
Gewicht ca. 110 g
Abmessungen B: 27 mm H: 93 mm T: 112 mm
Menge: 4,000 Stk

**1.1.90 esserbus-Modul GT (ebMGT) mit galvanischer Trennung**
1-fach Ringlinien-Modul mit galvanischer Trennung für
max. 127 Busteilnehmer mit intergrierter Energieversorgung
für Prozeßanalogmelder, Ein-/Ausgangs-Koppler oder
optional für busversorgte Signalgeber.
Funktionserweiterung für busversorgte Alarmierung durch
Softwareupgrade optional möglich.

Leistungsmerkmale
- bis zu 3500 m Ringleitungslänge
- Kombinierbare Ring-/Stichleitungstechnik
- Verknüpfungen sind über Baugruppen u. Netzwerkzentralen
  hinaus möglich
- Verwaltung von Funkkomponenten
- permanente Überwachung aller angeschalteten Melder, Koppler
  und Alarmierungseinrichtungen
- Überwachung der Ringleitungen auf Kurzschluss, Drahtbruch
  und Störung
- Schnelle Reaktivierung der busversorgten Signalgeber nach
 Kurzschluss
- Kunststoffschutzgehäuse mit LED-Betriebsanzeigen zur
  schnellen Indikation des Betriebszustandes
- Integrierte Leitungsisolatoren für beidseitigen Leitungsschutz
- Die Galvanische Trennung ist ab einem Ausbau von mehr
  als vier Analogringen erforderlich und gewährleistet den
 Schutz gegen Potentialverschiebungen in großen Ausbauten.

Technische Daten:
Betriebsspannung 24 V DC
17 mA
Ruhestrom ca. 17 mA
Gewicht ca. 110 g
Abmessungen B:27 mm H:93 mm T:112 mm
Menge: 4,000 Stk

**1.1.100 Tragschienen für Wandmontage**
Tragschienen für Wandmontage Montage- und Tragegestell
für die Wandmontage von Brandmelderzentralen IQ8Control,
ES Line, Compact und FlexES Control mit jeweils drei
Gehäuseteilen. Einfaches Ausrichten und Befestigen an einer
Tragwand durch horizontale Abstandsstreben, die nach der
Montage entfernt werden können, um die Kabelführung hinter
den Gehäusen zu vereinfachen. Durch zusätzliche
Kabeleinführungen können Leitungen seitlich aus Kabel- und
Installationskanälen hinter die BMZ geführt werden.
Die BMZ-Gehäuse werden mit metrischen Schrauben am Gestell
untereinander befestigt. Die Anordnung der Käfigmuttern entspricht
den Befestigungspunkten für IQ8Control, ES Line, Compact und
FlexES Control.

Fabrikat: ESSER
Menge: 2,000 Stk

**1.1.110 FlexES Zusatzgehäuse für essernet Umschalter**
@Zentralenerweiterungsgehäuse mit 2 DIN-Schienen zur Aufnahme
von essernet®-Umschaltern, LWL-Konvertern, esserbus®-Kopplern
in Hutschienengehäusen etc. Zur anwendungsorientierten Ergänzung
und Erweiterung von Brandmelderzentralen.

Technische Daten
Abmessungen L: 350 mm

(Hutschiene) Fabrikat: ESSER
Menge: 2,000 Stk

**1.1.120 Spannungskonverter m. galvanischer Trennung Ausgangsspannung 24V DC**
Der Konverter stellt eine 24V Spannungsversorgung für einen
Sondermelder zur Verfügung. Die Eingangsspannung beträgt
12V und wird aus der Brandmelderzentrale oder einem externen
Netzteil zugeführt.
Bei der Projektierung bitte auf die primäre (12V) Stromaufnahme bei
Netzausfall achten.

Betriebspannung 9 V DC bis 15 V DC
Ausgangsspannung 24 V DC +/-10%
max. Ausgangsstrom: 400 mA
Abmessungen (BxHxT) 85x82x27mm
Menge: 1,000 Stk

**1.1.130 Akku 12V / 24 Ah VdS-zugelassen, mit Anschl. Schrauben M5**
Leistungsmerkmale:

- Wartungsfrei
- Tiefentladesicher
- Lageunabhängig
Menge: 4,000 Stk

**1.1.140 Betriebsbuch für BMA - Log book for FAS D/GB - 01/2011**
Betriebsbuch für Brandmeldeanlagen (Format DIN A5) zum Eintrag
von Betriebszuständen, Ereignissen, Instandhaltungen usw.
Menge: 1,000 Stk

#### 1.2 Feuerwehr-Zubehör

**1.2.10 Schlüsseldepotadapter SDA 3000**
zum Anschluß eines FSD 2000 oder FSD 2000B an
eine Brandmelderzentrale.

Technische Daten :
Betriebsspannung 10 bis 42V DC
Ruhestrom @ 12 V DC ca.35mA
Ruhestrom @ 24 V DC ca.20mA
Entriegelung max. 0,5A
Schutzart IP 30
Abmessungen (BXHXT) 150x180x45 mm
Menge: 1,000 Stk

**1.2.20 Modulgehäuse für C- oder Hutschienen- MONTAGE DER ESSERBUS-KOPPLER 4-BIT (ALT)**
Menge: 2,000 Stk

**1.2.30 Modulgehäuse für C- oder Hutschienen- Montage esserbus-Koppler 8-Bit**
Für Hutschienenmontage der esserbus-Koppler 808613.10,
808619.10 und 808614.10 bzw. für Platinengrößen
82 x 72 mm. Seitliche Kabelzuführung.
Menge: 2,000 Stk

**1.2.40 FW-Info-/Bediensystem (FIBS) 210-RE Redundant, Tiefe: 210 mm, inkl. FAT/FBF Ausführung in Edelstahl**
Kompaktes Infocenter als zweiflügeliges Stahlblechgehäuse in
redundanter FAT- Ausführung gem. Forderung der DIN 14675.
Für Aufputz- oder Unterputz-Montage.
Vorbereitet zum Anschluss an unterschiedliche Brandmeldesysteme
und zur Aufnahme von Laufkarten A3 oder A4.
Bitte BMA-Typ sowie LK-Format bei Bestellung mit angeben. Zentrale
Türöffnung beider Türflügel, vorbereitet für Halbzylindereinbau.

Material:
Stahlblech, Farbe: RAL 3000 (feuerrot), Sonderfarbe möglich

Schutzart: IP30 nach DIN EN 60529
je nach FAT/FBF beträgt die Stromaufnahme max. 80 mA
(Ruhe) / 150 mA (Alarm).
Maße: 560x800x210 mm (HxBxT)
Gewicht: ca. 28 kg

Linke Seite: Feuerwehranzeigetableau FAT nach DIN 14662 (in redundanter
Ausführung) und Feuerwehrbedienfeld FBF nach DIN 14661 (jew. mit VdS-
Zertifikat),
Vorbereitung für Druckknopfmelder, Tür mit Klarsichtfeld für o.g. Komponenten,
Türöffnung durch Feuerwehrschließung (vorbereitet für Profil-Halbzylindereinbau),
Ansteuerung des FAT und FBF über die Schnittstelle des eingesetzten
Brandmeldesystems

Rechte Seite: Aufnahmefächer für 560 Stück FW-Laufkarten A4 quer (2 Fächer)
oder 280 Stück FW-Laufkarten A3 quer (1 Fach) - Kapazität bei Blattstärke von je
0,7 mm, Tür mit Beschriftung "FEUERWEHR
- LAUFKARTEN", Türöffnung entweder über Halbzylinder linke Tür oder
Revisionsschloss CL1 rechte Tür Preis inkl. notwendiger RE-Adapter für: Esser
FlexES/IQ8/8000, Notifier 3000/5000, Detectomat 3004/3500 (Weitere Hersteller
auf Anfrage)
Menge: 1,000 Stk

**1.2.50 FIBS Blendrahmen 80/210 Für FIBS 80er/210er Tiefe Ausführung in Edelstahl**
Zubehör zum FIBS A3/A4. Als Abdeckung der Mauerfuge bei
Unterputz-Montage.

Maße: 605x845x50 mm (HxBxT)
Gewicht: 1,5 kg
Menge: 1,000 Stk

#### 1.3 Melder und Peripherie

**1.3.10 OT Multisensor Melder IQ8Quad**
Multisensormelder mit integriertem optischem Rauchsensor
sowie zusätzlicher Thermomeldersensor-Auswertung zur
Erkennung von Schwelbränden bis hin zu offenen Bränden
mit gleichmäßigem Ansprechverhalten.
Prozeßanalogmelder mit dezentraler Intelligenz, Eigenfunktionskontrolle,
Notredundanz, automatischer Umweltanpassung, Alarm- und Betriebsdatenspeicherung, Alarmanzeige undSoftadressierung.
Der Melder verfügt über eine automatische Verschmutzungserkennung.
Der Status der Verschmutzung kann über die Programmier- und Service
Software ausgelesen und angezeigt werden.
Zum Betrieb mit Einzeladressierung in Ringbussystemen.
Der Leitungstrenner ist im Melder integriert.

Leistungsmerkmale:
- Flache Bauweise
- Mikroprozessorgesteuerte Signalverarbeitung
- Vollständige Selbstüberwachung
- Verschmutzungserkennung und Ruhewertnachführung gemäß geltender

Normen und Richtlinien:
- Falschalarmunterdrückung bei Betauung durch spezielle Oberfläche
- Trenner integriert im Melder, nach pr EN 54-17
- Zentrierte 360ø Alarmanzeige
- Separate Betriebsanzeige
- 360ø thermische Überwachung mit einem Sensor
- Alarm- und Betriebsdatenspeicherung, integrierter Betriebsstundenzähler
- Möglichkeit der zeit- und ereignisge steuerten Sensorabschaltung
- Zugelassen nach DIN EN 54-7/-5 A2/-17, CEA 4021
- Powered Loop fähig
- Kurzschluss-/unterbrechungstolerant

Technische Daten:
Betriebsspannung 9 ... 42 V DC
Ruhestrom @ 19 V DC ca. 50 µA
Alarmstrom ohne Kommunikation ca. 18 mA
Überwachungsfläche max. 110 m²
Überwachungshöhe max. 12 m
Luftgeschwindigkeit 0 ... 25.4 m/s
Anwendungstemperatur -20 øC ... 50 øC
Lagertemperatur -25 øC ... 75 øC
Schutzart IP 43 (mit Sockel + Option)
Material ABS
Rel. Luftfeuchte max. 95 % (nicht kondensierend)
Farbe weiß, ähnlich RAL 9010
Gewicht ca. 110 g
Melderspezifikation EN 54-7/-5 A2/-17, CEA 4021
Abmessungen Ø: 117 mm H: 49 mm (62 mm inkl. Sockel)
Menge: 46,000 Stk

**1.3.20 O2T Multisensor Melder IQ8Quad**
Multisensormelder mit zwei integrierten optischen Rauchsensoren
mit unterschiedlichen Streulichtwinkeln sowie zusätzlicher
Thermosensor-Auswertung zur Erkennung von Schwelbränden
bis hin zu offenen Bränden mit gleichmäßigem Ansprechverhalten.
Vergleich der Rauchsensorsignale zur Rauchklassifizierung und
Reduzierung von Täuschungsalarmen, wie z.B. durch Wasserdampf
oder Staub.
Durch die hervorragenden Detektions eigenschaften ist der Melder
außerdem in der Lage, die in der Norm beschriebenen Testfeuer
TF1 und TF6 zu erkennen.
Der Melder ist auch für höhere Anwendungstemperatur bis +65 °C geeignet.
Der Melder verfügt über eine automatische Verschmutzungserkennung. Der
Status der Verschmutzung kann über die Programmier- und Service Software
ausgelesen und angezeigt werden.
Zum Betrieb mit Einzeladressierung in Ringbussystemen.
Der Leitungstrenner ist im Melder integriert.

Leistungsmerkmale

- Flache Bauweise
- Mikroprozessorgesteuerte Signalverarbeitung
- Vollständige Selbstüberwachung
- Verschmutzungserkennung und Ruhewertnachführung gemäß
  geltender Normen und Richtlinien
- Falschalarmunterdrückung bei Betauung durch spezielle Oberfläche
- Trenner integriert im Melder, nach pr EN 54-17
- Zentrierte 360ø Alarmanzeige
- Separate Betriebsanzeige
- Detektion nach dem Vorwärts- und Rückwärtsstreuprinzip
- 360ø thermische Überwachung mit einem Sensor
- Alarm- und Betriebsdatenspeicherung, integrierter Betriebsstundenzähler
- Möglichkeit der zeit- und ereignisgesteuerten Sensorabschaltung
- Zugelassen nach DIN EN 54-7/-5 B /-17, CEA 4021
- Powered Loop Fähig
- Kurzschluss-/unterbrechungstolerant

Technische Daten:

Betriebsspannung 8 ... 42 V DC
Ruhestrom @ 19 V DC ca. 60 µA
Alarmstrom ohne Kommunikation ca. 18 mA
Überwachungsfläche max. 110 m²
Überwachungshöhe max. 12 m
Luftgeschwindigkeit 0 ... 25.4 m/s
Anwendungstemperatur -20 øC ... 65 øC
Lagertemperatur -25 øC ... 75 øC
Schutzart IP 43 (mit Sockel + Option)
Material ABS
Rel. Luftfeuchte max. 95 % (nicht kondensierend)
Farbe weiß, ähnlich RAL 9010
Gewicht ca. 110 g
Melderspezifikatio EN 54-7/-5 B /-17, CEA 4021
Abmessungen Ø: 117 mm H: 49 mm (62 mm inkl. Sockel)
Menge: 20,000 Stk

**1.3.30 O2T/So Multisensor Melder IQ8Quad mit integr. Warnton**
Multisensormelder mit integriertem, busversorgetem Warntongeber.
Der Melder verfügt über zwei integrierte optische Rauchsensoren
mit unterschiedlichen Streulichtwinkeln sowie zusätzlicher
Thermosensor-Auswertung zur Erkennung von Schwelbränden
bis hin zu offenen Bränden mit gleichmäßigem Ansprechverhalten.
Vergleich der Rauchsensorsignale zur Rauchklassifizierung und
Reduzierung von Täuschungsalarmen, wie z.B. durch Wasserdampf
oder Staub.
Durch die hervorragenden Detektionseigenschaften ist der Melder
außerdem in der Lage, die in der Norm beschriebenen Testfeuer
TF1 und TF6 zu erkennen.
Der Melder ist auch für höhere Anwendungstemperatur bis +65 °C geeignet.
Der Melder verfügt über eine automatische Verschmutzungserkennung.
Der Status der Verschmutzung kann über die Programmier- und Service
Software ausgelesen und angezeigt werden.
Bis zu 20 anwählbare unterschiedliche Tonmuster, inkl. DIN-Ton.
Einstellbare Lautstärkenregelung in 8 Stufen möglich.
Zum Betrieb mit Einzeladressierung in Ringbussystemen.
Der Leitungstrenner ist im Melder integriert.

Leistungsmerkmale

- Flache Bauweise
- Mikroprozessorgesteuerte Signalverarbeitung
- Vollständige Selbstüberwachung
- Verschmutzungserkennung und Ruhewertnachführung gemäß
  geltender Normen und Richtlinien
- Falschalarmunterdrückung bei Betauung durch spezielle Oberfläche
- Trenner integriert im Melder, nach pr EN 54-17
- Zentrierte 360ø Alarmanzeige
- Separate Betriebsanzeige
- Detektion nach dem Vorwärts- und Rückwärtsstreuprinzip
- 360ø thermische Überwachung mit einem Sensor
- Busversorgter Warntongeber im Melder
- Frei anwählbare unterschiedliche Tonmuster inklusive DIN Ton
  gemäß DIN 33404 Teil 3
- Mehrere Teilsignale zu einem Signal verknüpfbar
- Wiederholungsraten von Signalen und Teilsignalen programmierbar
- Automatische Synchronisation von mehreren Warntongebern
- Alarm- und Betriebsdatenspeicherung, integrierter Betriebsstundenzähler
- Möglichkeit der zeit- und ereignisgesteuerten Sensorabschaltung
- Zugelassen nach DIN EN 54-7/-5 B /-17, CEA 4021
- Zugelassen nach DIN EN 54-3
- Powered Loop Fähig
- Kurzschluss-/unterbrechungstolerant

Technische Daten:

Betriebsspannung 8 ... 42 V DC
Ruhestrom @ 19 V DC ca. 80 µA
Ruhestrom @ BMZAkku ca. 450 µA @ 42 V
Schallpegel max. 92 dB (A) +/- 2 dB (A) bei 1 m DIN-Ton
Überwachungsfläche max. 110 m²
Überwachungshöhe max. 12 m
Luftgeschwindigkeit 0 ... 25.4 m/s
Anwendungstemperatur -20 øC ... 65 øC
Lagertemperatur -25 øC ... 75 øC
Schutzart IP43 (mit Sockel + Option)
Material ABS
Rel. Luftfeuchte max. 95 % (nicht kondensierend)
Farbe weiß, ähnlich RAL 9010
Gewicht ca. 145 g
Melderspezifikation EN 54-7/-5 B/-17, CEA 4021
Spezifikation EN 54-3
akustischer Signalgeber
Abmessungen Ø: 117 mm H: 59 mm Ø: 117 mm H: 67 mm (inkl. Sockel)
Menge: 27,000 Stk

**1.3.40 Meldersockel Standard für Serie IQ8Quad**
Standardmeldersockel für automatische Brandmelder.
Bei Entnahme des Melders wird der Ringbus autom. geschlossen.
Im Sockel ist eine Melderentnahmesicherung enthalten,
die bei Bedarf genutzt werden kann.

Technische Daten:

Anwendungstemperatur -20 øC ... 72 øC
Lagertemperatur -25 øC ... 75 øC
Anschlussklemmen Ø 0,6 mm ... 2 mm²
Material ABS
Rel. Luftfeuchte max 95 % (ohne Betauung)
Farbe weiß, ähnlich RAL 9010
Gewicht ca. 60 g
Abmessungen Ø: 117 mm H: 24 mm (inkl. Melder 62 mm)
Menge: 93,000 Stk

**1.3.50 Beschriftungsfeld für Meldersockel VPE = 10 STÜCK**
Das Beschriftungsfeld kann vor oder nach der Installation der
Melder in der seitlichen Öffnung des Meldersockels IQ8Quad
befestigt werden.
Zur Kennzeichnung der Melderadresse und Meldergruppe
des Brandmelders im Objekt bei einer Deckenhöhe bis zu
3 Meter.
Menge: 10,000 PACK

**1.3.60 Montageadapter 10x für Zwischendecken VPE = 10 STÜCK**
Der Montageadapter wird zur schnellen und sicheren
Befestigung von Sockeln der Melderserien OPAL, 700, 800
und ECO 1000 an abgehängte Deckensysteme
verwendet. Ererspart den Einsatz spezieller Hohlraumbefestigungen,
denn die Befestigungsschrauben des Sockels werden direkt in die
Schlitze des Montageadapters eingedreht.
Zusätzliche Vorteile bietet der Montageadapter beiFixierung der Kabel,
starrer/ flexibler Verlegerohre und Kabelverschraubungen.

LEISTUNGSMERKMALE:

- Material ABS -
Kabeleinführung: uP - Farbe: weiß, ähnlich RAL 9001
Abmessungen (BxHxT): 99 x 49 x 44 mm
Liefern und betriebsfertig montieren.

Fabrikat: HONEYWELL oder gleichwertig
Typ: 805577
Menge: 5,000 PACK

**1.3.70 IQ8 Handmelder Elektronikmodul m. Trenner u. ext. D-Linie, ESSER**
Elektronikmodul zum Einbau in ein Handmeldergehäuse zur
manuellen Auslösung eines Brandalarmes bzw. einer
Gefahrenmeldung.
Geeignet zur Anwendung in trockenen Räumen. Ausgestattet
mit einem Mikroprozessor verfügt es bereits in der Grundausführung
über eine Alarmspeicherung, Alarmanzeige, und die
Anschlussmöglichkeit weiterer externer Standard-Handmelder.
Zum Betrieb mit Einzeladressierung in Ringbussystemen.
Der Leitungstrenner ist im Melderintegriert.
Ohne Busanbindung arbeitet das Modul wie ein Standard-Handmelder.

Leistungsmerkmale

- Flache Bauform
- Zulassung nach EN54 Teil 11 als Handfeuermelder
- Steckbare Anschlussklemmen
- 2 Kabeleinführungen jeweils oben, unten und rückseitig
- Testfunktion durch Handmelderschlüssel

Technische Daten:

Betriebsspannung 8 ... 42 V DC
Ruhestrom @ 19 V DC ca. 45 µA
Alarmstrom ohne Kommunikation ca. 18 mA
Alarmanzeige LED, rot
Betriebsanzeige LED, grün
Melderanzahl/Gruppe 10 Melder/Gruppe
127 Melder/Ring (gemäß VdS)
Anwendungstemperatur -20 øC ... 70 øC
Lagertemperatur -30 øC ... 75 øC
Anschlussklemmen max. 2,5 mm²
(AWG 26-14)
Schutzart IP 44 (im Gehäuse),
IP 55 (mit Zubehör)
Gehäuse PC ASA-Kunststoff
Rel. Luftfeuchte max. 95 % (nicht kondensierend)
Gewicht ca. 236 g (mit Gehäuse)
Melderspezifikation EN 54-11, Typ B
Abmessungen B: 133 mm H: 133 mm T: 36 mm
Menge: 10,000 Stk

**1.3.80 Handmelder Gehäuse, rot mit Glas, rot, ähnlich RAL 3020**
Gehäuse für Handmelder mit Piktogramm nach EN54 Teil 11.
Im Lieferumfang enthalten sind Glasscheibe und Kunststoffschlüssel.

Technische Daten:

Schutzart IP 44 (mit Elektronikmodul)
Gehäuse PC ASA-Kunststoff
Montage aP
Farbe rot, ähnlich RAL 3020
Gewicht ca. 83 g (ohne Elektronikmodul)
Abmessungen B: 133 mm H: 133 mm T: 36 mm
Menge: 10,000 Stk

**1.3.90 Ersatzglasscheibe für Handmeldergehäuse (70490x/7048xx) große Bauform, (10 St.)**
Für Artikel 70490x / 7048xx große Bauform. HINWEIS: - VPE 10 Stück
Liefern und betriebsfertig montieren.

Fabrikat: HONEYWELL oder gleichwertig
Typ: 704910
Menge: 1,000 PACK

**1.3.100 8-Sicherungskarte 8007, 8008 und 5008**
Sicherungskarte mit 8 Standard Glasrohrsicherungen 0,5 A zur separaten
Absicherung der Versorgungsspannung einzelner Bereiche, Gruppen und
Komponenten.
Einbau in Standard Norm-Montageschienengehäuse Typ C oder in
Kunststoff Kleinverteiler.
Menge: 1,000 Stk

**1.3.110 IQ8TAL Technischer Alarmbaustein**
Vollwertiger Busteilnehmer des Brandmeldesystems IQ8Control zur Erfassung
und Weiterleitung von technischen Alarmen.
Der Alarmbaustein verfügt über einen integrierten Leitungstrenner, einen
Kontakteingang und einen Relaisausgang.
Das Relais kann wahlweise als Öffner oder Schließer konfiguriert werden. Eine
separate Spannungsversorgung wird nicht benötigt.
Zur Erhöhung der IP-Schutzklasse kann optional ein IP-Schutz Kit verwendet
werden.

Technische Daten

Betriebsspannung 8 V DC ... 42 V DC
Ruhestrom @ 19 V DC ca. 45 µA
Anwendungstemperatur -20øC ... +70øC
Schutzart IP 30
Abmessungen (BxTxH) 88 x 88 x 21 mm
Menge: 2,000 Stk

**1.3.120 Montagegehäuse aP für kleine Handmelder blau, ähnlich RAL 5015**
AP-Montagegehäuse in blau für Handfeuermelder 804951.

Abmessungen (BxHxT) 88 x 88 x 36 mm
Menge: 2,000 Stk

**1.3.130 esserbus Alarmierungskoppler Typ 4MG2R**
Ein-/ Ausgangsbaustein zur Anbindung von Standard Brandmeldern und
konventioneller Alarmierung.
Intelligente Baugruppe auf der Analogringleitung zum Anschluss von nicht
adressierfähigen Meldern.

Mit 4 Meldergruppeneingängen
- max. 30 Standardmelder ohne ESK
- max. 10 Standardmelder mit ESK
- max. 10 Nichtautomatische oder technische Alarme pro Gruppe.

Zwei Relais in verschiedenen Betriebsarten programmierbar.
Zwei Gruppen-Abhängigkeit programmierbar
Montage auf Hutschienenadapter oder im Wandgehäuse möglich.

Leistungsmerkmale:

- Konventionelle Anbindung von Standard - Meldern / Signalgebern
- Leitungsüberwachung gem. EN 54-13
- Bis zu 1.000 m Leitungslänge
- Integrierter Linienisolator
- Programmierbare Relaisausgänge
- Reset Relais Funktion programmierbar

Technische Daten:

Betriebsspannung 10 ... 28 V DC
Stromaufnahme max. 120 mA @12 V DC
Ruhestrom @ 12 V DC ca. 12 mA
Kontaktbelastung Relais 30 V DC/1 A
Umgebungstemperatur -10 øC ... 50 øC
Lagertemperatur -25 øC ... 75 øC
Schutzart IP 40 (im Gehäuse)
Rel. Luftfeuchte max. 95 % (nicht kondensierend)
Gewicht ca. 28 g
Spezifikation EN 54-17:2005
Abmessungen B: 82 mm H: 72 mm T: 20 mm
Menge: 2,000 Stk

**1.3.140 EOL-O Abschlusselement für 808623 Koppler Ausgänge**
Abschlusselement EOL-O zur Montage am letzten Teilnehmer zur
Überwachung der Steuereingänge bei Anbindung von
konventionellen Alarmgebern.

Leistungsmerkmale

- Erkennt zusätzlich schleichende Leitungsunterbrechungen und Kurzschlüsse
- Leitungsüberwachung gemäß EN 54-13
Menge: 1,000 Stk

**1.3.150 EOL-I Abschlusselement für 808623 Koppler Meldergruppen**
Abschlusselement EOL-I zur Montage am letzten Teilnehmer zur
Überwachung der Meldergruppeneingänge bei Anbindung von
Standard-Brandmeldern.

Leistungsmerkmale:

- Erkennt zusätzlich schleichende Leitungsunterbrechungen und Kurzschlüsse
- Leitungsüberwachung gemäß EN 54-13
Menge: 2,000 Stk

**1.3.160 IQ8Wireless Funksockel EN54-25**
*** Bedarfsposition mit GB
Der Funksockel kommuniziert über ein Dual-Band-Übertragungsmodus
mit dem Funkkoppler. An den Funksockel können unterschiedliche
Typen von intelligenten automatischen Meldern angeschlossen werden.
Die verwendete Funktechnologie benutzt ein Frequenzhopping-Verfahren,
um höchste Übertragungssicherheit zu gewährleisten. Hierbei werden
automatisch bei Einfluss von Fremdgeräten oder anderen Störquellen
die Funkkanäle gewechselt.
Der Funksockel integriert über den Funkkoppler die intelligenten
automatischen Melder in den esserbus/esserbus-PLus. Diese werden
somit zu vollwertigen Ringbus Teilnehmern.

Leistungsmerkmale:

- ermöglicht die Anbindung der intelligenten automatischen Melder
 an den esserbus/ esserbus-PLus
- Funkübertragung über Dual-Band mit Frequenzhopping
- Störungsmeldung bei Entfernung des Melders
- Betriebszeit der Batterien 3 bis max.5 Jahre
Menge: 1,000 Stk

**1.3.170 IQ8Wireless Funkgateway EN54-25 für Brandmelder**
*** Bedarfsposition mit GB
Das Funk-Gateway kommuniziert über ein Dual-Band-
Übertragungsmodus (433 MHz/868 MHz) mit bis zu
10 Funksockeln oder wahlweise bis zu 10 adressierbaren
Handmeldern.
An den Funksockeln können unterschiedliche Typen von
intelligenten automatischen Meldern angeschlossen werden.
Die verwendete Funktechnologie benutzt ein Frequenzhopping
Verfahren, um höchste Übertragungssicherheit zu gewährleisten.
Hierbei werden automatisch bei Einfluss von Fremdgeräten
oder anderen Störquellen die Funkkanäle gewechselt.
Das Funk-Gateway integriert über den Funksockel die intelligenten
automatischen Melder oder wahlweise die adressierbaren Handmelder
über das Funk-Interface in die Ringleitung.
Diese werden somit zu vollwertigen Teilnehmer auf dem Ringbus.
Das Funk-Gateway ist in der Lage mit bis zu 10 Teilnehmern (Funksockel
mit Brandmelder oder Funk-Interface mit Handmelder) zu kommunizieren.

Technische Daten

Spannungsversorgung 4 Stück Lithium
Batterien 3,6 V
Betriebszeit Batterien bis zu 5 Jahren
Stromaufnahme 400 µA bis 2,5 mA
Reichweite (Innen) ca. 20 m
Reichweite (Außen) ca. 200 m
Anwendungstemperatur -10øC bis +55øC
Lagertemperatur -10øC bis +60øC
Schutzart IP 42
Material ABS
Farbe weiß, ähnlich RAL 9010
Gewicht ca. 350 g (inkl. Batterien)
Abmessungen (dxH) 135 x 49 mm (mit Melder H: 88 mm)
Menge: 1,000 Stk

**1.3.180 IQ8Wireless Universelles Funkinterface EN54-25, weiß, ohne Abdeckplatte**
*** Bedarfsposition mit GB
Das Funk-Interface kommuniziert über einen Dual-Band-
Übertragungsmodus mit dem Funkkoppler oder dem
Funkgateway.
An das Funk-Interface können unterschiedliche Typen von
- intelligenten Handmeldern in großer oder kleiner Bauform,
- intelligenten automatischen Brandmeldern mit und ohne Alarmgeber,
- busfähigen Alarmgebern für Funkalarmierung angeschlossen werden.
Die verwendete Funktechnologie gewährleistet über das Frequenzhopping-
Verfahren, höchste Übertragungssicherheit. Hierbei werden automatisch
bei Einfluss von Fremdgeräten oder anderen Störquellen die Funkkanäle
gewechselt. Das Funk-Interface integriert über den Funkkoppler oder
das Funkgateway die adressierbaren Handmelder, automatischen Melder
und Alarmgeber in den Ringbus.
Diese werden somit zu vollwertigen, einzeladressierbaren Ringbus-
Teilnehmern.
- Funk-Interface für intelligenteHandmelder in großer oder kleiner
Bauform nach EN 54-11
- Funk-Interface für intelligente automatische Brandmelder mit und ohne
 Alarmgeber
- Funk-Interface für Alarmgeber
- Störsicheres Übertragungsverfahren über Dualband mit Frequenzhopping
- Bi-direktionale Kommunikation
- Erkennung von Band-Blocking
- Übertragungsreichweite von bis 300m im freien Feld
- Automatische Störungserkennung bei zu schwacher Feldstärke
- Einzelidentifizierung des IQ8 Melders, Handmelders und Alarmgebers an der BMZ
- Regelmäßige Überprüfung des IQ8 Melders, Handmelders und Alarmgebers
 auf Funktionalität
- Störungsmeldung bei Entfernung des IQ8 Melders, Handmelders und
  Alarmgebers an der BMZ
- Separate Betriebsanzeige bei IQ8 Melder und Handmelder
- Alarm- und Störungsweiterleitung gem. EN 54-2
- Einfacher Melder- und Batterietausch
- Kontinuierliche Überwachung des Batteriezustandes
- Frühzeitige Batteriewechselanzeige an der BMZ
- Batteriebetriebszeit bis zu 5 Jahren

Technische Daten
Betriebsspannung 4 Batterien, je 3,6V (AA)
Betriebszeit max. 5 Jahre
Stromaufnahme 30yA
Frequenzbereich 433/ 848 MHz
Reichweite max. 300m (im Freien)
Schutzart IP 42
Maße (BxHxT) 135x135x20mm (ohne Aufsatz)
Menge: 1,000 Stk

**1.3.190 IQ8Wireless Montagerahmen f. IQ8Alarm, rot und weiß**
*** Bedarfsposition mit GB
Montagerahmen in rot und weiss für Alarmgeber zum drahtlosen
Betrieb als Funkalarmierung auf dem Funk-Interface

Abmessungen (BxHxT) 133 x 133 x 21 mm
Menge: 1,000 Stk

**1.3.200 Basiseinheit Titanus Pro Sens 2 EB O. MODUL, TYP TP-2-EB G206118**
Grundgerät des Titanus Pro Sens 2 EB Rauchansaugsystems zur
direkten Anschaltung auf dem esserbus/esserbus-PLus Feldbus.
Rauchansaugsystem zur aktiven Brandfrüherkennung für die
Raum- und Einrichtungsüberwachung.
- Gerät vorbereitet zum Einbau von zwei Detektormodulen Typ DM-TP-xx
- 4 optische Statusanzeigen an der Gehäusefront für "Betrieb",
 "Alarm 1" und "Alarm 2", "Störung"
- Eine Schnittstelle zur direkten Datenübetragung auf den PC
- Zwei Anschlussmöglichkeiten für abgesetzte Melderparallelanzeigen
- Zwei Anschlussbuchsen für Rauchansaugrohr mit einem
 Außendurchmesser von 25 mm
- Anschlussbuchse für Luftrückführung
- Diagnosetool für Inspektions- und Wartungsarbeiten anschließbar

Technische Daten

Betriebsspannungsbereich 14 bis 30 V DC
Nennspannung 24 V DC
Anlaufstrom 320 mA
Ruhestrom max. 295 mA
Alarmstrom max. 315 mA
Kontaktbelastung Relais 30 V DC/ 1 A max. 24 W
Maße (BxHxT) 200x292x113 mm
Gewicht 1,35 kg
Schutzklasse IP 20
Gehäuse ABS Kunststoff
Gehäusefarbe weiss, ähnlich RAL 9018
Temperaturbereich -20 øC bis +60 øC
Luftfeuchtigkeit max. 95% rel. Feuchte ohne Betauung
Menge: 1,000 Stk

**1.3.210 Detektormodul TYP DM-TP 10LE FÜR PROSENS I**
Detektormodul für Titanus Pro Sens EB Rauchansaugsysteme zur
Detektion von Brandaerosolen mit erhöhter Empfindlichkeit.

- schnelle Inbetriebnahme durch automatische Initialisierung
- Statusanzeige für Zustands- und Fehlerdiagnose
- Werkzeugloser Einbau in Grundgerät Titanus Pro Sens EB
- Falschalarmreduzierung durch Logic-Sens
- Luftstromüberwachung zur Erkennung von Bruch und Verstopfung
  des Rohrsystems
- Ansprechempfindlichkeit in 4 Stufen einstellbar, max. Empfindlichkeit
 bei 0,1% Lichttrübung pro Meter

Technische Daten

Betriebstemperatur -20 øC bis +60 øC
Gewicht 100 g
Gehäusematerial ABS Kunststoff
Menge: 1,000 Stk

**1.3.220 Luftfilter für Titanus EB Rauchansaugsysteme**
Luftfilter zum Einsatz in Bereichen mit störenden
Umgebungseinflüssen wie z.B. Staub.
Menge: 1,000 Stk

**1.3.230 Ansaugrohr ABS 25 mm, 2,4 m Länge, grau**
Menge: 15,000 Stk

**1.3.240 Bogen 90 Grad für 25mm Rohr, grau**
Menge: 4,000 Stk

**1.3.250 Winkel 90 Grad für 25mm Rohr, grau**
Menge: 4,000 Stk

**1.3.260 T-Stück für 25mm Rohr, grau**
Menge: 1,000 Stk

**1.3.270 Muffe für 25mm Rohr, grau**
Menge: 20,000 Stk

**1.3.280 Rohrschelle 25mm, grau**
Menge: 100,000 Stk

**1.3.290 Flexible Schlauchverbindung 100 cm für 25-mm -Rohr, grau**
Menge: 2,000 Stk

**1.3.300 Drei-Wege Kugelhahn ABS für Ansaugrauchmelder**
Zum manuellen Trennen eines Ansaugsystems vom
angeschlossenen Rohrsystem während eines Freiblasprozesses.
Menge: 1,000 Stk

**1.3.310 Rückschlagventil**
Menge: 1,000 Stk

**1.3.320 Kondensatabscheider 25 mm x 12" mit Kugelventil**
Kondensatabscheider
Menge: 1,000 Stk

**1.3.330 Kleber (250 ml)**
Menge: 1,000 Stk

**1.3.340 Reiniger für Kunststoffrohr (1 L) Zubehör Rauchansaugsystemen**
Reiniger Kunststoffrohr/ Fittinge. Zur Reinigung der Klebestelle
vor der Klebung. Dose mit 1000 ml Inhalt.
Menge: 1,000 Stk

**1.3.350 Standard-Clip für Ansaugöffnung 3.0mm für normale Anwendungen**
Standard-Clip für Ansaugöffnung 3.0mm VPE 5 Stück Bestandteil
des Clip Identifikationssystems für Ansaugöffnungen. Clip für
Ansaugrohrsysteme zum schnellen und effizienten Setzen der
Ansaugöffnung in der richtigen Größe. Klare und leicht
verständliche Farbcodierung zur Identifikation des Öffnungsdurchmessers,
ein einzelner 10mm Bohrer kann verwendet werden, um alle Bohrungen
zu erstellen.
Der CLIP reduziert die Öffnung auf den gewünschten Durchmesser.
Zusätzlich reduziert er die Staubbelastung durch abgeschrägtes Design
der Ansaugöffnung, dieses erhöht die Verfügbarkeit und verlängert
Serviceintervalle.

Technische Daten:

Abmessungen (LxB) 55 mm x 30,5 mm
Gewicht 11g
Rohr- Aussendurchmesser 25mm - 27mm
Farbe Grundkörper RAL9005
Material PC/ABS
Menge: 9,000 Stk

**1.3.360 Rundum-Signalleuchte, gelb**
Rundum-Signalleuchte, gelb Technische Daten: Betriebsspannung:

12/24 V AC/DC Einschaltstrom: max.
1,0 A Netzfrequenz: 50 Hz Leuchtmittel:
LED Drehzahl: 180 U/min Farbe: gelb
Maße: (Ø x Höhe) 85mm x 130mm
Schutzart: IP66
Temperaturbereich: -30 bis 60 øC
Gewicht: 171 g Gehäuse: ABS/PC, grau
Kalotte: Polycarbonat eingefärbt
Befestigung: Bodenmontage, Winkelmontage, Rohrmontag
e (Montageadapter erforderlich)
Anschluss: Push-In Klemme

Fabrikat: WERMA
Menge: 1,000 Stk

**1.3.370 IQ8Alarm Plus Akust. Signalgeber EN54-3, Gehäuse weiß**
Adressierbarer, vollständig busversorgter und kurzschluss-/
unterbrechungstoleranter akustischer Signalgeber gemäß
EN 54-3 mit integrierten Signaltönen zur akustischen Alarmierung.
Mit bis zu 20 verschiedenen programmierbaren Signaltönen
inklusive DIN-Ton gemäß DIN 33404-3.
Die Lautstärke kann in 8 Stufen geregelt werden. Der Lastfaktor
kann in 2 Stufen eingestellt werden.
Signalgeber mit flachem Sockel, geeignet für Wand- und Deckenmontage.
Optional kann der IP Sockel 806201 mit seitlicher Kabeleinführung und
höherem Spritzwasserschutz eingesetzt werden.

Leistungsmerkmale:

- Vollständig busversorgter Alarmgeber
- esserbus®-PLus-Funktionalität
- Energieeffizient
- Bis zu 64 Signalgeber pro esserbus®-PLus
- Jeder Alarmgeber mit integriertem Trenner
- Synchrone Ansteuerung

Eigenschaften Akustik:

- EN 54-3 konform
- Hoher Schalldruck
- Lautstärke über tools 8000 in 8 Stufen programmierbar
- 20 verschiedene Signaltöne, inkl. DIN-Ton

Technische Daten:

Betriebsspannung 14 ... 42 V DC (über esserbus®-PLus)
Ruhestrom @ 19 V DC ca. 55 µA
Ruhestrom @ BMZAkku ca. 300 µA @ 42 V
Umgebungstemperatur -10 øC ... 55 øC
Lagertemperatur -25 øC ... 75 øC
Rel. Luftfeuchte < 95 % (ohne Betauung)
Schutzart IP 43
IP 56 mit IP Sockel
Gehäuse Kunststoff PC (Polycarbonat)
Gewicht ca. 300 g (mit Sockel)
Farbe weiß, ähnlich RAL 9010
Abmessungen Ø: 112 mm T: 78 mm Ø: 112 mm T: 93 mm (mit IP Sockel)

Akustik:

Lastfaktor Akustik 1,5 *1 / 3
Schallpegel 91 *1 / 97 dB (A) +/- 2 dB @ 1 m / @ 90ø Winkel / @ DIN Ton
Spezifikation EN 54-3 : 2001 / A1 : 2002/ A2 : 2006 / -17 : 2005
EN 54-3 Akustischer Signalgeber
Leistungserklärung DoP-21430171215
*1: Werkseitige Einstellung
Menge: 70,000 Stk

**1.3.380 IQ8Alarm Plus /F Optischer Signalgeber EN 54-23 Kat. W, roter Blitz**
Optischer Signalgeber, roter Blitz
Menge: 5,000 Stk

**1.3.390 Deckenstange Weiss Deckenhalter**
Deckenstange Weiss Deckenhalter 0,7m bis 1,3m für Technik
aller Art, bis max 10m erweiterbar zur Abhängung der v.g. opt. Signalgeber
Menge: 5,000 Stk

#### 1.4 Überspannungsschutz

**1.4.10 Überspannungs-Schutzmodul für Netzanschluß 230V**
Zweipoliger Ableiter bestehend aus Basiselement und gestecktem
Schutzmodul, mit potentialfreiem Fernmeldekontakt zur
unabhängigen Störungsweiterleitung.

Technische Daten:

Nennspannung: 230 V AC
Höchste Dauerspannung AC: 255 V AC
Höchste Dauerspannung DC: 255 V DC
Nennlaststrom AC: 25 A
Gesamtableitstoßstrom (80/20)
[L+N-PE] 5 kA
Kombinierter Stoß: 6 kV
Kombinierter Stoß [L+N-PE]: 10 kV
Schutzpegel [L/N-PE]: max. 1500 V
Schutzpegel [L-N]: max. 1250 V
Ansprechzeit [L/N-PE]: max. 100 ns
Ansprechzeit [L-N]: max. 25 ns
Schutzart: IP 20
Maße: B x H x T (mm) 90 x 66 x 18
Menge: 1,000 Stk

**1.4.20 Überspannungs-Schutzmodul für Ringleitungen esserbus/Plus**
Platzsparendes Kombi-Ableiter-Modul zum Schutz von 2 Doppeladern
symmetrischer Schnittstellen mit galvanischer Trennung. Je Ringleitung
ist ein solches Überspannungs-Schutzmodulerforderlich.

Technische Daten:

Nennspannung: 48 V
Nennstrom: 1 A @ 45øC
Höchste Dauerspannung AC: 38,1 V AC
Höchste Dauerspannung DC: 54 V DC
Nennableiterstoßstrom (8/20)
pro Ader: 10 kA
Nennableiterstoßstrom (8/20)
gesamt: 20 kA
Blitzstoßstrom (10/350) gesamt: 10 kA
Blitzstoßstrom (10/350) pro Ader: 2,5 kA
Schutzart: IP20
Maße: B x H x T (mm) 45 x 51 x 12
Menge: 16,000 Stk

**1.4.30 Überspannungs-Schutzmodul für essernet und RS485 Schnittstellen**
Platzsparendes Kombi-Ableiter-Modul mit LifeCheck zum Schutz
von einer Doppelader hochfrequenter Bussysteme, wahlweise
direkte oder indirekte Schirmerdung.

Technische Daten:

Nennspannung 5 V
Nennstrom 1 A @ 45øC
Höchste Dauerspannung AC 4,2 V AC
Höchste Dauerspannung DC 6 V DC
Nennableiterstoßstrom (8/20) pro Ader 10 kA
Nennableiterstoßstrom (8/20) gesamt 20 kA
Blitzstoßstrom (10/350) gesamt 9 kA
Blitzstoßstrom (10/350) pro Ader 2,5 kA
Schutzart IP20
Maße B x H x T (mm) 45 x 51 x 12
Menge: 2,000 Stk

**1.4.40 Überspannungs-Schutzmodul f. TTY-Schnittstellen u. Standardgruppen**
Überspannungs-Schutzmodul als 4-poliges Reiheneinbaugerät.
Platzsparendes Kombi-Ableiter-Modul zum Schutz von
2 Doppeladern symmetrischer Schnittstellen mit
galvanischer Trennung.

Technische Daten:

Nennspannung: 24 V
Nennstrom: 1 A @ 45øC
Höchste Dauerspannung AC: 23,3 V AC
Höchste Dauerspannung DC: 33 V DC
Nennableiterstoßstrom (8/20) pro Ader: 10 kA
Nennableiterstoßstrom (8/20) gesamt: 20 kA
Blitzstoßstrom (10/350) gesamt: 10 kA
Blitzstoßstrom (10/350) pro Ader: 2,5 kA
Schutzart: IP20
Maße: B x H x T (mm) 45 x 51 x 12
Menge: 2,000 Stk

**1.4.50 Basisunterteil für Überspannungsschutzmodule**
Basisteil als sehr platzsparende, 4-polige, universelle
Durchgangsklemme zur Aufnahme des Ableiter-Moduls ohne
Signalunterbrechung. Die sichere Erdung des Ableiter-Moduls
wird über den Hutschienen-Tragfuß mittels Schnappbefestigung
hergestellt. Da sich keinerlei Bauelemente der Schutzschaltung
im Basisteil befinden, beschränken sich Wartungsarbeiten auf
die Schutzmodule.
Werkzeuglose Befestigung auf 35-mm-Hutschienen.

Technische Daten:

Schutzart: IP20
Maße: B x H x T (mm) 90 x 50 x 12
Menge: 20,000 Stk

**1.4.60 Überspannungs-Schutzmodul für Steuerausgänge**
Energetisch koordinierter Kombiableiter zum Schutz von
erdfreien DC-Versorgungenfür Hutschienenmontage. Schutz
überwachter und potenzialfreier Steuerausgänge bis 36 Volt.

Technische Daten:

Nennspannung: 36 V
Nennstrom: 7 A @ 40 øC
Höchste Dauerspannung DC: 45 V DC
Nennableiterstoßstrom (8/20) pro Ader: 10 kA
Nennableiterstoßstrom (8/20) gesamt: 20 kA
Blitzstoßstrom (10/350) gesamt: 5 kA
Blitzstoßstrom (10/350) pro Ader: 2,5 kA
Schutzart: IP20
Maße: B x H x T (mm) 90 x 58 x 27
Menge: 3,000 Stk

#### 1.5 Verkabelung, Verlegesysteme und Zubehör

**1.5.10 Brandmeldekabel BMK J-Y(ST)Y 2x2x0,8 Eca rot**
Menge: 1000,000 lfm

**1.5.20 Sicherheitskabel JE-H(ST)H 2x2x0,8 E30 rot mit Befestigungssystem**
Sicherheitskabel JE-H(ST)H 2x2x0,8 E30 rot einschließlich
zertifiziertem Befestigungssystem
Menge: 250,000 lfm

**1.5.30 Eltako Weitbereichs-Schaltnetzt. WNT15-24VDC/24W**
Menge: 1,000 Stk

**1.5.40 Eltako Netzüberwachungsrelais 1U 10A NR12-001-3x230V**
Menge: 1,000 Stk

**1.5.50 OBO BETT. Wand+Deckenkanal PVC 25x25mm,PVC WDK25025RW**
Menge: 150,000 lfm

**1.5.60 OBO BETT. Leitungsführungskanal Metall reinweiß 2m 20x30mm LKM20030RW**
Menge: 30,000 lfm

**1.5.70 Bohrung Mauerziegel Durchm. bis 12mm T 17,5-20cm Geräteeinsatz mgl. nicht schadstoffbelastet**
Bohrung, Untergrundfläche senkrecht, aus Mauerwerk aus
Mauerziegel, Bohrdurchmesser bis 12 mm, Bohrtiefe über
17,5 bis 20 cm, Wichte des Abbruchstoffes
DIN EN 1991-1-1 15 kN/m3, Arbeitshöhe bis 3,65 m,
Geräteeinsatz ist möglich, max. Gesamtgewicht bis 5 t,
Ausführung innerhalb des Bauwerks, Ausführung in allen Geschossen,
aufgenommene Stoffe sammeln, ohne Zerkleinerung, im Behälter
des AN lagern, Behältergröße über 5 bis 7 m3, auf LKW des AN laden,
transportieren, entsorgen, zur Verwertungsanlage, Transportweg bis 10 km,
Abfall ist nicht gefährlich, nicht schadstoffbelastet,
Zuordnung Z 0 (uneingeschränkter Einbau), Abfallschlüssel nach
AVV (Abfallverzeichnis-Verordnung) 170102 Ziegel,
Vergütung der Entsorgung übernimmt AN.
Menge: 30,000 Stk

**1.5.80 Bohrung Mauerziegel Durchm. 50-100mm T 17,5-20cm Geräteeinsatz mgl. nicht schadstoffbelastet**
Bohrung, Untergrundfläche senkrecht, aus Mauerwerk aus
Mauerziegel, Bohrdurchmesser über 50 bis 100 mm, Bohrtiefe
über 17,5 bis 20 cm, Wichte des Abbruchstoffes
DIN EN 1991-1-1 15 kN/m3, Arbeitshöhe bis 3,65 m,
Geräteeinsatz ist möglich, max. Gesamtgewicht bis 5 t,
Ausführung innerhalb des Bauwerks, Ausführung in allen Geschossen,
aufgenommene Stoffe sammeln, ohne Zerkleinerung, im Behälter
des AN lagern, Behältergröße über 5 bis 7 m3, auf LKW des AN laden,
transportieren, entsorgen, zur Verwertungsanlage, Transportweg bis 10 km,
Abfall ist nicht gefährlich, nicht schadstoffbelastet,
Zuordnung Z 0 (uneingeschränkter Einbau), Abfallschlüssel nach
AVV (Abfallverzeichnis-Verordnung) 170102 Ziegel,
Vergütung der Entsorgung übernimmt AN.
Menge: 10,000 Stk

**1.5.90 Brandschutzabschottung Leitungsanlagen Schaumschott S90 Durchm. 50-100mm Gebäude Decke D 200mm**
Brandschutzabschottung an Kabel-/Leitungsanlagen als Schaumschott,
Feuerwiderstandsklasse S 90 DIN 4102-9, mit allgemeinem bauaufsichtlichen
Prüfzeugnis/allgemeiner bauaufsichtlicher Zulassung, runder Durchbruch,
Durchmesser über 50 bis 100 mm, Baustoffklasse DIN 4102-1 A (nichtbrennbar),
Schmelzpunkt größer gleich 1000 Grad C, im Gebäude, Arbeitshöhe des
Montageortes bis 3,5 m über der Standfläche des hierfür erforderlichen Gerüstes,
Decke aus Stahlbeton, Dicke 200 mm,
Menge: 30,000 Stk

**1.5.100 Brandschutzabschottung Leitungsanlagen Mörtelschott S90 Durchm. 50-100mm Gebäude Decke D 240mm**
Brandschutzabschottung an Kabel-/Leitungsanlagen als Mörtelschott,
Feuerwiderstandsklasse S 90 DIN 4102-9, mit allgemeinem
bauaufsichtlichen Prüfzeugnis/allgemeiner bauaufsichtlicher
Zulassung, runder Durchbruch, Durchmesser über 50 bis 100 mm,
Baustoffklasse DIN 4102-1 A (nichtbrennbar), Schmelzpunkt größer
gleich 1000 Grad C, im Gebäude, Arbeitshöhe des Montageortes
bis 3,5 m über der Standfläche des hierfür erforderlichen Gerüstes,
Decke aus Stahlbeton, Dicke 240 mm,
Menge: 10,000 Stk

#### 1.6 Inbetriebnahme / Dokumentation

**1.6.10 Werk- und Montageunterlagen**
Werk- und Montageunterlagen AN auf Basis der Ausführungspläne
erstellen und beim Bauherrn zur Genehmigung einreichen
Menge: 1,000 Stk

**1.6.20 Programmierung und Inbetriebnahme**
*** Pauschalposition
Menge: 1,000 psch

**1.6.30 Feuerwehrlaufkarten DIN A4**
Voraussetzung sind DWG o. DXF digitale Pläne
Menge: 30,000 Stk

**1.6.40 Teilnahme Techniker für SV-Abnahme**
*** Pauschalposition
Menge: 1,000 psch

**1.6.50 Einweisung des Betreibers**
*** Pauschalposition
Menge: 1,000 psch

**1.6.60 Dokumentation**
*** Pauschalposition
Menge: 1,000 psch

#### 1.7 Stundenlohn

*Hinweis: Stundenlohnarbeiten*
Der Bieter bestätigt, dass die aufgeführten Lohnstundensätze unter Beachtung der preisrechtlichen Vorschriften ermittelt worden sind und die üblichen Berechnungsmerkmale vollständig beinhalten.
Mit den Lohnstundensätzen sind u.a. abgegolten:
Erschwerniszulagen, soweit die hierfür ursächlichen Umstände vom Auftragnehmer zu vertreten sind
- Tariflohn bzw. tatsächlich gezahlter Lohn
- Zuschläge für vom Auftragnehmer zu vertretende Überstunden, Nacht-, Sonn- und Feiertagsarbeit Entgelt
- für übliche Wegezeiten
- Lohnnebenkosten (z.B. Auslösung, Fahrgeld, Personaltransportkosten, Verpflegungszuschuß, Übernach- tungskosten)
- Aufsichtspersonal, sofern nicht gesondert auszuweisen
- Sozialaufwand (Arbeitgeberanteil)
- Gemeinkosten der Baustelle
- allgemeine Geschäftskosten
- vermögensbildende Maßnahmen
- Vorhaltekosten für Werkzeug und Kleingeräte
- Wagnis und Gewinn
Leistungen im Stundenlohn werden grundsätzlich nur dann vergütet, wenn sie vor ihrem Beginn vereinbart werden. Unmittelbar nach erbrachter Leistung sind die Stundenlohnnachweise schriftlich vorzulegen und von der Bauleitung gegenzeichnen zu lassen.
Bei Stundenlohnarbeiten müssen die Nachweise enthalten
- Art der ausgeführten Leistung
- Ort und Datum sowie die Dauer der Arbeiten (mit Uhrzeitangabe)
- Anzahl der eingesetzten Arbeitskräfte
- Materialverbrauch
- bei Maschinen- und Kfz-Einsatz Angaben zum Typ
Stundenverrechnungssätze für Baumaschinen, Geräte und Fahrzeuge enthalten sämtliche Aufwendungen, wie:
- Kosten für Bedienungspersonal
- Kosten für Verbrauch von Betriebsstoffen und Energie
- Vorhaltung
- Reparaturkosten
- Wartung
Der Verrechnungssatz gilt für das auf der Baustelle befindliche Objekt vom Zeitpunkt des Einsatzes einschl. technologisch bedingter Wartezeiten und notwendiger ständiger Besetzung mit Bedienungspersonal.
Materialpreise - sofern gesondert gefordert - gelten frei Baustelle incl. Verpackungs-und Entladekosten.

**1.7.10 Vorarbeiter**
*** Stundenlohnarbeiten
Stundenlohnarbeiten Vorarbeiter,
einschließlich aller Zuschläge und Nebenkosten, für Arbeiten, welche nicht in den Positionen erfasst sind und gegen Nachweis zur Ausführung kommen, auschließlich auf Weisung Bauleitung.
Menge: 10,000 h

**1.7.20 Facharbeiter**
*** Stundenlohnarbeiten
Stundenlohnarbeiten Facharbeiter,
einschließlich aller Zuschläge und Nebenkosten, für Arbeiten, welche nicht in den Positionen erfasst sind und gegen Nachweis zur Ausführung kommen, auschließlich auf Weisung Bauleitung.
Menge: 10,000 h

**1.7.30 Helfer**
*** Stundenlohnarbeiten
*** Bedarfsposition ohne GB
Stundenlohnarbeiten Helfer,
einschließlich aller Zuschläge und Nebenkosten, für Arbeiten, welche nicht in den Positionen erfasst sind und gegen Nachweis zur Ausführung kommen, auschließlich auf Weisung Bauleitung.
Menge: 1,000 h

**1.7.40 Zulage für Arbeiten an Wochenenden (Samstag + Sonntag)**
Zulage für Arbeiten an Wochenenden (Samstag + Sonntag).

Aufschlag pro Stunde Arbeitseinsatz (Vorarbeiter / Facharbeiter / Helfer)
Menge: 1,000 h
